# Placa pared Ø460

- Propiedad del archivo: CONSTRUNARIO
- Formato: FIEBDC-3/2012
- Programa: Construnario Versión 3.40
- Fecha de los precios: 22/10/2014
- Divisa: EUR

**460PLACAPARED4** u Placa pared Ø460
Placa pared Ø460. Precio a consultar.
