# WEBER.COL YESO - Blanco - Mortero cola especial yeso. 25 kg

- Propiedad del archivo: CONSTRUNARIO
- Formato: FIEBDC-3/2012
- Programa: Construnario Versión 3.51
- Fecha de los precios: 19/11/2015
- Divisa: EUR

**WCOLYESO** u WEBER.COL YESO - Blanco - Mortero cola especial yeso. 25 kg
Mortero cola especial para la colocación en revestimientos interiores de azulejo y gres de porosidad media/alta. En interiores. Composición Cemento blanco, cargas silíceas y calcáreas y aditivos orgánicos e inorgánicos. Prestaciones Adherencia inicial (EN 1348 (8.2)): = 0,5 N/mm2. Adherencia tras inmersión en agua (EN 1348 (8.3)): = 0,5 N/mm2. Adherencia después de envejecimiento con calor: PND. Adherencia después de ciclos hielo-deshielo: PND. Tiempo abierto (a 20 minutos): PND. Reacción al fuego: Clase A1. Estos resultados se han obtenido en ensayos realizados en condiciones estándar, y pueden variar en función de las condiciones de puesta en obra. Información práctica Presentación: Sacos de papel de 25 kg, con lámina de plástico antihumedad. Palet de 1.200 kg (48 sacos). Color : Blanco. Rendimiento : 3,5 kg/m2. Conservación : 12 meses a partir de la fecha de fabricación, en envase original cerrado y al abrigo de la humedad.
