# WEBER.COL FLEX - Blanco - Mortero cola de ligantes mixtos

- Propiedad del archivo: CONSTRUNARIO
- Formato: FIEBDC-3/2012
- Programa: Construnario Versión 3.51
- Fecha de los precios: 19/11/2015
- Divisa: EUR

**WCOLFLEXB** u WEBER.COL FLEX - Blanco - Mortero cola de ligantes mixtos
Mortero cola de ligantes mixtos para revestir fachadas y pavimentos de grandes superficies, etc., con cerámica, mármol, piedra natural (no susceptibles a manchas por absorción de agua), de pequeño o gran formato, absorbentes o no absorbentes. En exteriores e interiores. Apto en inmersión. Composición Cemento blanco, resina sintética, áridos silíceos y aditivos orgánicos e inorgánicos. Prestaciones Adherencia inicial (EN 1348 (8.2)): = 1 N/mm2. Adherencia tras inmersión en agua (EN 1348 (8.3)): = 1 N/mm2. Adherencia de envejecimiento con calor (EN 1348 (8.4)): = 1 N/mm2. Adherencia después de ciclos hielo-deshielo (EN 1348 (8.5)): = 1 N/mm2. Deslizamiento (EN 1308): = 0,5 mm. Adherencia tiempo abierto ampliado (EN 1346): (= 30 minutos): = 0,5 N/mm2. Deformabilidad (EN 12002): = 2,5 mm y < 5 mm. Reacción al fuego: Clase A1/A1fl. Estos resultados se han obtenido en ensayos realizados en condiciones estándar, y pueden variar en función de las condiciones de puesta en obra. Información práctica Presentación: Sacos de papel de 25 kg. Rendimiento: Simple encolado: 3,5 kg/m2. Doble encolado: 6 kg/m2.
