# Sistema de alimentación ininterrumpida, serie BC 15KVA

- Propiedad del archivo: CONSTRUNARIO
- Formato: FIEBDC-3/2012
- Programa: Construnario Versión 3.30
- Fecha de los precios: 01/12/2014
- Divisa: EUR

**BC15** u Sistema de alimentación ininterrumpida, serie BC 15KVA
- Inversor con tecnología TLI. - Muy alto rendimiento (hasta 94% CA/CA). - Factor de potencia elevado (=99%). - THDi <4% (corriente de entrada). - THD <2% (tensión de salida). - Ultracompacto (footprint). - Amplio rango de tensión de entrada (±25%). - RS232 Y SNMP.
