# Sistema de alimentación ininterrumpida, serie C 20KVA

- Propiedad del archivo: CONSTRUNARIO
- Formato: FIEBDC-3/2012
- Programa: Construnario Versión 3.30
- Fecha de los precios: 01/12/2014
- Divisa: EUR

**C20KVA** u Sistema de alimentación ininterrumpida, serie C 20KVA
- Rectificador e inversor de IGBT. - Muy alto rendimiento (>94% CA/CA). - Factor de potencia elevado (=99%). - THDi <4% (corriente de entrada). - THD <2% (tensión de salida). - Paralelizable hasta 6 unidades. - Gestión inteligente redundante. - Función ECO-MODE.
