# Inversor/cargador 3KVA

- Propiedad del archivo: CONSTRUNARIO
- Formato: FIEBDC-3/2012
- Programa: Construnario Versión 3.30
- Fecha de los precios: 01/12/2014
- Divisa: EUR

**INVER3KVA** u Inversor/cargador 3KVA
- Inversor / Cargador multiservicio. - Entrada continua y/o alterna. - 170VCA-280VCA / Generador 90-280VCA - 230VCA Senoidal pura
