# Estabilizador analógico, 1KVA

- Propiedad del archivo: CONSTRUNARIO
- Formato: FIEBDC-3/2012
- Programa: Construnario Versión 3.30
- Fecha de los precios: 01/12/2014
- Divisa: EUR

**HGVC-01K** u Estabilizador analógico, 1KVA
- Fácil instalación y puesta en marcha. - Voltímetros y amperímetros de entrada y salida (según potencia). - Control de regulación electrónico sin posibilidad de bloqueos. - Arranque retardado para grupos electrógenos. - Protección magnetotérmica de entrada y contactor de salida. - Protección contra sobretensiones, hipotensiones, cortocircuito... - Estabilización de la tensión de salida típica al ±2%. - By-pass manual (opcional) y arranque automático tras fallo de red.
