# Estabilizador monofásico, 10KVA

- Propiedad del archivo: CONSTRUNARIO
- Formato: FIEBDC-3/2012
- Programa: Construnario Versión 3.30
- Fecha de los precios: 01/12/2014
- Divisa: EUR

**HCVCD-10K** u Estabilizador monofásico, 10KVA
- Fácil instalación y puesta en marcha. - Pantalla LCD para la visualización de parámetros. - Control de regulación mediante microprocesador. - Arranque retardado para grupos electrógenos. - Protección magnetotérmica de entrada y contactor de salida. - Protección contra sobretensiones, hipotensiones, cortocircuito... - Estabilización de la tensión de salida típica al ±2%. - By-pass manual (opcional) y arranque automático tras fallo de red.
