# Alimentador Powergrid 800w UPS-EC

- Propiedad del archivo: CONSTRUNARIO
- Formato: FIEBDC-3/2012
- Programa: Construnario Versión 3.30
- Fecha de los precios: 01/12/2014
- Divisa: EUR

**PW800W** u Alimentador Powergrid 800w UPS-EC
La alimentación universal. En cualquier lugar y en cualquier condición. Entrada simultánea universal: CA (100Vac-264Vac /47Hz-440Hz) y CC (20Vdc-32Vdc ó 41Vdc-56Vdc). Especial para aplicaciones móviles, remotas, robustas y ligeras y con Standard MILI. Utilizando la solución más avanzada del mundo en baterías: LIP (LiFePO4)
