# Caballete color Cobre - Lógica Plana

- Propiedad del archivo: CONSTRUNARIO
- Formato: FIEBDC-3/2012
- Programa: Construnario Versión 3.51
- Fecha de los precios: 04/12/2014
- Divisa: EUR

**2132496-TCO** u Caballete color Cobre - Lógica Plana
Caballete color Cobre Tejas Cobert - Lógica Plana.
