# Final de caballete para remate angular color Glaciar - Lógica Plana

- Propiedad del archivo: CONSTRUNARIO
- Formato: FIEBDC-3/2012
- Programa: Construnario Versión 3.51
- Fecha de los precios: 04/12/2014
- Divisa: EUR

**2132509-TCO** u Final de caballete para remate angular color Glaciar - Lógica Plana
Final de caballete para remate angular color Glaciar Tejas Cobert - Lógica Plana.
