# Tapa de caballete para remate lateral color rojo - Lógica Plana

- Propiedad del archivo: CONSTRUNARIO
- Formato: FIEBDC-3/2012
- Programa: Construnario Versión 3.51
- Fecha de los precios: 04/12/2014
- Divisa: EUR

**2132995-TCO** u Tapa de caballete para remate lateral color rojo - Lógica Plana
Tapa de caballete para remate lateral color rojo Tejas Cobert - Lógica Plana.
