# Teja de alero color Ébano - Lógica Plana

- Propiedad del archivo: CONSTRUNARIO
- Formato: FIEBDC-3/2012
- Programa: Construnario Versión 3.51
- Fecha de los precios: 04/12/2014
- Divisa: EUR

**2133891-TCO** u Teja de alero color Ébano - Lógica Plana
Teja de alero color Ébano Tejas Cobert - Lógica Plana.
