# Tejas cerámicas gama Lógica Marselha color mate tabaco 455x263 m2 en fábrica

- Propiedad del archivo: CONSTRUNARIO
- Formato: FIEBDC-3/2012
- Programa: Construnario Versión 3.51
- Fecha de los precios: 04/12/2014
- Divisa: EUR

| Código | Ud | Descripción |
|---|---|---|
| 2131521-2-TCO | m2 | Tejas cerámicas gama Lógica Marselha color mate tabaco 455x263 m2 en fábrica |
