# Caballete color rojo - Lógica Marselha

- Propiedad del archivo: CONSTRUNARIO
- Formato: FIEBDC-3/2012
- Programa: Construnario Versión 3.51
- Fecha de los precios: 04/12/2014
- Divisa: EUR

**2131534-TCO** u Caballete color rojo - Lógica Marselha
Caballete color rojo Tejas Cobert - Lógica Marselha.
