# Remate angular color Tabaco - Lógica Marselha

- Propiedad del archivo: CONSTRUNARIO
- Formato: FIEBDC-3/2012
- Programa: Construnario Versión 3.51
- Fecha de los precios: 04/12/2014
- Divisa: EUR

**2132517-2-TCO** u Remate angular color Tabaco - Lógica Marselha
Remate angular color Tabaco Tejas Cobert - Lógica Marselha.
