# Tapa de caballete color Cobre - Lógica Lusa

- Propiedad del archivo: CONSTRUNARIO
- Formato: FIEBDC-3/2012
- Programa: Construnario Versión 3.51
- Fecha de los precios: 04/12/2014
- Divisa: EUR

**2134120-TCO** u Tapa de caballete color Cobre - Lógica Lusa
Tapa de caballete color Cobre Tejas Cobert - Lógica Lusa.
