# Caballete color rojo - Klinker K1-K2-K3

- Propiedad del archivo: CONSTRUNARIO
- Formato: FIEBDC-3/2012
- Programa: Construnario VersiĆ³n 3.51
- Fecha de los precios: 04/12/2014
- Divisa: EUR

**1030203-TCO** u Caballete color rojo - Klinker K1-K2-K3
Caballete color rojo Tejas Cobert - Klinker K1-K2-K3
