# Caballete a 3 aguas color rojo viejo - Klinker K1-K2

- Propiedad del archivo: CONSTRUNARIO
- Formato: FIEBDC-3/2012
- Programa: Construnario VersiĆ³n 3.51
- Fecha de los precios: 04/12/2014
- Divisa: EUR

**1030251-TCO** u Caballete a 3 aguas color rojo viejo - Klinker K1-K2
Caballete a 3 aguas color rojo viejo Tejas Cobert - Klinker K1-K2
