# Media Teja color marrón rústico - Klinker K1

- Propiedad del archivo: CONSTRUNARIO
- Formato: FIEBDC-3/2012
- Programa: Construnario Versión 3.51
- Fecha de los precios: 04/12/2014
- Divisa: EUR

**1030207-TCO** u Media Teja color marrón rústico - Klinker K1
Media Teja color marrón rústico Tejas Cobert - Klinker K1-K2
