# Cuña para caballete color Ocre Castilla - Klinker K1

- Propiedad del archivo: CONSTRUNARIO
- Formato: FIEBDC-3/2012
- Programa: Construnario Versión 3.51
- Fecha de los precios: 04/12/2014
- Divisa: EUR

**1030199-TCO** u Cuña para caballete color Ocre Castilla - Klinker K1
Cuña para caballete color Ocre Castilla Tejas Cobert - Klinker K1
