# Tapón de alero antipájaros color rojo - Klinker K1-K2

- Propiedad del archivo: CONSTRUNARIO
- Formato: FIEBDC-3/2012
- Programa: Construnario Versión 3.51
- Fecha de los precios: 04/12/2014
- Divisa: EUR

**2133618-TCO** u Tapón de alero antipájaros color rojo - Klinker K1-K2
Tapón de alero antipájaros color rojo Tejas Cobert - Klinker K1-K2
