# Remate lateral izquierdo color rojo viejo - Klinker K2

- Propiedad del archivo: CONSTRUNARIO
- Formato: FIEBDC-3/2012
- Programa: Construnario VersiĆ³n 3.51
- Fecha de los precios: 04/12/2014
- Divisa: EUR

**2131880-TCO** u Remate lateral izquierdo color rojo viejo - Klinker K2
Remate lateral izquierdo color rojo viejo Tejas Cobert - Klinker K2.
