# Cuña para caballete color Tabaco - Klinker K2

- Propiedad del archivo: CONSTRUNARIO
- Formato: FIEBDC-3/2012
- Programa: Construnario Versión 3.51
- Fecha de los precios: 04/12/2014
- Divisa: EUR

**2132234-TCO** u Cuña para caballete color Tabaco - Klinker K2
Cuña para caballete color Tabaco Tejas Cobert - Klinker K2.
