# Teja de ventilación color Ocre Castilla - Klinker K2

- Propiedad del archivo: CONSTRUNARIO
- Formato: FIEBDC-3/2012
- Programa: Construnario Versión 3.51
- Fecha de los precios: 04/12/2014
- Divisa: EUR

**2131481-TCO** u Teja de ventilación color Ocre Castilla - Klinker K2
Teja de ventilación color Ocre Castilla Tejas Cobert - Klinker K2
