# Chimenea color Grafito - Klinker K2-K3

- Propiedad del archivo: CONSTRUNARIO
- Formato: FIEBDC-3/2012
- Programa: Construnario VersiĆ³n 3.51
- Fecha de los precios: 04/12/2014
- Divisa: EUR

**2132230-TCO** u Chimenea color Grafito - Klinker K2-K3
Chimenea color Grafito Tejas Cobert - Klinker K2-K3
