# Pináculo color Tabaco - Klinker K2-K3

- Propiedad del archivo: CONSTRUNARIO
- Formato: FIEBDC-3/2012
- Programa: Construnario Versión 3.51
- Fecha de los precios: 04/12/2014
- Divisa: EUR

**1030260-TCO** u Pináculo color Tabaco - Klinker K2-K3
Pináculo color Tabaco Tejas Cobert - Klinker K2-K3
