# Final de limatesa plano color Grafito - Klinker K3

- Propiedad del archivo: CONSTRUNARIO
- Formato: FIEBDC-3/2012
- Programa: Construnario VersiĆ³n 3.51
- Fecha de los precios: 04/12/2014
- Divisa: EUR

**2132255-TCO** u Final de limatesa plano color Grafito - Klinker K3
Final de limatesa plano color Grafito Tejas Cobert - Klinker K3.
