# Remate lateral izquierdo color rojo - Klinker K3

- Propiedad del archivo: CONSTRUNARIO
- Formato: FIEBDC-3/2012
- Programa: Construnario VersiĆ³n 3.51
- Fecha de los precios: 04/12/2014
- Divisa: EUR

**2132226-TCO** u Remate lateral izquierdo color rojo - Klinker K3
Remate lateral izquierdo color rojo Tejas Cobert - Kinkler K3.
