# Caballete 3 aguas plano color Tabaco - Klinker K3

- Propiedad del archivo: CONSTRUNARIO
- Formato: FIEBDC-3/2012
- Programa: Construnario VersiĆ³n 3.51
- Fecha de los precios: 04/12/2014
- Divisa: EUR

**2132261-TCO** u Caballete 3 aguas plano color Tabaco - Klinker K3
Caballete 3 aguas plano color Tabaco Tejas Cobert - Klinker K3.
