# Teja de ventilación color Tabaco - Klinker K3

- Propiedad del archivo: CONSTRUNARIO
- Formato: FIEBDC-3/2012
- Programa: Construnario Versión 3.51
- Fecha de los precios: 04/12/2014
- Divisa: EUR

**2132134-TCO** u Teja de ventilación color Tabaco - Klinker K3
Teja de ventilación color Tabaco Tejas Cobert - Klinker K3.
