# Caballete a 3 aguas color Mudéjar - mixta Collado 10

- Propiedad del archivo: CONSTRUNARIO
- Formato: FIEBDC-3/2012
- Programa: Construnario Versión 3.51
- Fecha de los precios: 04/12/2014
- Divisa: EUR

**1030161-TCO** u Caballete a 3 aguas color Mudéjar - mixta Collado 10
Caballete a 3 aguas color Mudéjar Tejas Cobert - mixta Collado 10.
