# Teja de ventilación color paja flameado - mixta Collado 10

- Propiedad del archivo: CONSTRUNARIO
- Formato: FIEBDC-3/2012
- Programa: Construnario Versión 3.51
- Fecha de los precios: 04/12/2014
- Divisa: EUR

**1030096-TCO** u Teja de ventilación color paja flameado - mixta Collado 10
Teja de ventilación color paja flameado Tejas Cobert - mixta Collado 10.
