# Caballete a 3 aguas color rojo - Meridional Nova

- Propiedad del archivo: CONSTRUNARIO
- Formato: FIEBDC-3/2012
- Programa: Construnario VersiĆ³n 3.51
- Fecha de los precios: 04/12/2014
- Divisa: EUR

**2134005-TCO** u Caballete a 3 aguas color rojo - Meridional Nova
Caballete a 3 aguas color rojo Tejas Cobert - Meridional Nova.
