# Teja doble color paja envejecido - Meridional Nova

- Propiedad del archivo: CONSTRUNARIO
- Formato: FIEBDC-3/2012
- Programa: Construnario VersiĆ³n 3.51
- Fecha de los precios: 04/12/2014
- Divisa: EUR

**2134022-TCO** u Teja doble color paja envejecido - Meridional Nova
Teja doble color paja envejecido Tejas Cobert - Meridional Nova.
