# Teja soporte de chimenea color Viejo Castilla - Meridional Nova

- Propiedad del archivo: CONSTRUNARIO
- Formato: FIEBDC-3/2012
- Programa: Construnario VersiĆ³n 3.51
- Fecha de los precios: 04/12/2014
- Divisa: EUR

**2134030-TCO** u Teja soporte de chimenea color Viejo Castilla - Meridional Nova
Teja soporte de chimenea color Viejo Castilla Tejas Cobert - Meridional Nova.
