# Tejas cerámicas gama mixta Cazorla color marrón 460x286 unidad en fábrica

- Propiedad del archivo: CONSTRUNARIO
- Formato: FIEBDC-3/2012
- Programa: Construnario Versión 3.51
- Fecha de los precios: 04/12/2014
- Divisa: EUR

| Código | Ud | Descripción |
|---|---|---|
| 2132642-TCO | u | Tejas cerámicas gama mixta Cazorla color marrón 460x286 unidad en fábrica |
