# Teja soporte de chimenea color rojo - alicantina

- Propiedad del archivo: CONSTRUNARIO
- Formato: FIEBDC-3/2012
- Programa: Construnario VersiĆ³n 3.51
- Fecha de los precios: 04/12/2014
- Divisa: EUR

**1021965-TCO** u Teja soporte de chimenea color rojo - alicantina
Teja soporte de chimenea color rojo Tejas Cobert - alicantina.
