# Tejas cerámicas gama curva Collado 42 color Altamira 404x173x128 unidad en fábrica

- Propiedad del archivo: CONSTRUNARIO
- Formato: FIEBDC-3/2012
- Programa: Construnario Versión 3.51
- Fecha de los precios: 04/12/2014
- Divisa: EUR

| Código | Ud | Descripción |
|---|---|---|
| 1030016-5-TCO | u | Tejas cerámicas gama curva Collado 42 color Altamira 404x173x128 unidad en fábrica |
