# Teja de ventilación color paja flameado - Collado 42

- Propiedad del archivo: CONSTRUNARIO
- Formato: FIEBDC-3/2012
- Programa: Construnario Versión 3.51
- Fecha de los precios: 04/12/2014
- Divisa: EUR

**2132007-TCO** u Teja de ventilación color paja flameado - Collado 42
Teja de ventilación color paja flameado Tejas Cobert - Collado 42.
