# Teja de ventilación color rojo - Collado 45

- Propiedad del archivo: CONSTRUNARIO
- Formato: FIEBDC-3/2012
- Programa: Construnario Versión 3.51
- Fecha de los precios: 04/12/2014
- Divisa: EUR

**1030051-TCO** u Teja de ventilación color rojo - Collado 45
Teja de ventilación color rojo Tejas Cobert - Collado 45.
