# Teja de ventilación color Coral - Collado 50

- Propiedad del archivo: CONSTRUNARIO
- Formato: FIEBDC-3/2012
- Programa: Construnario Versión 3.51
- Fecha de los precios: 04/12/2014
- Divisa: EUR

**2133975-TCO** u Teja de ventilación color Coral - Collado 50
Teja de ventilación color Coral Tejas Cobert - Collado 50.
