# Teja remate lateral izquierdo color H0 Otros colores - H-Compact

- Propiedad del archivo: CONSTRUNARIO
- Formato: FIEBDC-3/2012
- Programa: Construnario VersiĆ³n 3.51
- Fecha de los precios: 04/12/2014
- Divisa: EUR

**2128827-TCO** u Teja remate lateral izquierdo color H0 Otros colores - H-Compact
Teja remate lateral izquierdo color H0 (Otros colores) Tejas Cobert - H-Compact.
