# Principio de cumbrera color H0 Otros colores - H-Compact

- Propiedad del archivo: CONSTRUNARIO
- Formato: FIEBDC-3/2012
- Programa: Construnario VersiĆ³n 3.51
- Fecha de los precios: 04/12/2014
- Divisa: EUR

**2128801-TCO** u Principio de cumbrera color H0 Otros colores - H-Compact
Principio de cumbrera color H0 (Otros colores) Tejas Cobert - H-Compact.
