# Cerramiento de cumbrera color H020 Negro - H-Compact

- Propiedad del archivo: CONSTRUNARIO
- Formato: FIEBDC-3/2012
- Programa: Construnario VersiĆ³n 3.51
- Fecha de los precios: 04/12/2014
- Divisa: EUR

**2128808-TCO** u Cerramiento de cumbrera color H020 Negro - H-Compact
Cerramiento de cumbrera color H020 (Negro) Tejas Cobert - H-Compact.
