# Media teja canal color H030 marrón Oscuro - H-Compact

- Propiedad del archivo: CONSTRUNARIO
- Formato: FIEBDC-3/2012
- Programa: Construnario Versión 3.51
- Fecha de los precios: 04/12/2014
- Divisa: EUR

**2128847-TCO** u Media teja canal color H030 marrón Oscuro - H-Compact
Media teja canal color H030 (marrón Oscuro) Tejas Cobert - H-Compact.
