# Teja de ventilación con salida de humos en PVC color musgo - Almanzor

- Propiedad del archivo: CONSTRUNARIO
- Formato: FIEBDC-3/2012
- Programa: Construnario Versión 3.51
- Fecha de los precios: 04/12/2014
- Divisa: EUR

**1121942-TCO** u Teja de ventilación con salida de humos en PVC color musgo - Almanzor
Teja de ventilación con salida de humos en PVC color musgo Tejas Cobert - Almanzor.
