# Tejas hormigón gama Plana color rojo viejo 430x333 m2 en fábrica

- Propiedad del archivo: CONSTRUNARIO
- Formato: FIEBDC-3/2012
- Programa: Construnario Versión 3.51
- Fecha de los precios: 04/12/2014
- Divisa: EUR

**1006309-2-TCO** m2 Tejas hormigón gama Plana color rojo viejo 430x333 m2 en fábrica
m2 en fábrica de: Tejas hormigón Cobert gama Plana color rojo viejo. Dimensiones Lg x An (mm): 430x333 Tejas/m2: 10,5 Peso unitario (kg): 5,0 Unidades/palet: 99 uds.
