# Limatesa color rojo viejo - Plana-Gredos Masa-universal

- Propiedad del archivo: CONSTRUNARIO
- Formato: FIEBDC-3/2012
- Programa: Construnario VersiĆ³n 3.51
- Fecha de los precios: 04/12/2014
- Divisa: EUR

**1021268-TCO** u Limatesa color rojo viejo - Plana-Gredos Masa-universal
Limatesa color rojo viejo Tejas Cobert - Plana-Gredos Masa-universal.
