# Teja remate lateral derecho color gris pizarra - Plana

- Propiedad del archivo: CONSTRUNARIO
- Formato: FIEBDC-3/2012
- Programa: Construnario VersiĆ³n 3.51
- Fecha de los precios: 04/12/2014
- Divisa: EUR

**1006393-TCO** u Teja remate lateral derecho color gris pizarra - Plana
Teja remate lateral derecho color gris pizarra Tejas Cobert - Plana.
